# Rohrreparatur
Angebotsaufforderung (GAEB 90, DA83)
Währung: EUR
Auftraggeber: Covivio Immobilien SE

## Rohrreparatur
Datum: 20.03.25

*Hinweis*
BAUVORHABEN
Pestalozzistr. 16-18, 45479 Mülheim an der Ruhr

*Hinweis*
A) ALLGEMEINE VORBEMERKUNGEN

=======================================================
==========

A1) ALLGEMEINES

Dem Leistungsverzeichnis liegen die "Zusätzliche
Vertragsbedingungen für die Ausführung von
Bauleistungen (Z-VOB/B)" der Covivio Immobilien GmbH
zugrunde.

Für sich auf dieses Leistungsverzeichnis beziehende
Beauftragungen gelten die Vertragsbedingungen in jedem
Einzelfall als vereinbart. Sofern zukünftig als Ersatz
für die aktuell gültigen Z-VOB/B mit dem Auftragnehmer
neue Z-VOB/B vereinbart werden, gelten für nach
Gültigkeitsbeginn die neuen Z-VOB/B beauftragte
Leistungen ausschließlich die neuen Z-VOB/B.

Für nach diesem Leistungsverzeichnis ausgeführte
Leistungen gelten, ergänzend zur den jeweiligen
Leistungsbeschreibungen der einzelnen Positionen, bei
evtl. Widersprüchen in nachfolgend genannter
Reihenfolge, folgende Bedingungen:

1. diese ""Allgemeine Vorbemerkungen"" (A),

2. die sich anschließenden ""Allgemeine technische
Vorbemerkungen"" (B),

3. die sich anschließenden ""Besondere technische
Vorbemerkungen"" (für dieses Gewerk) (C),

4. die ""Zusätzliche Vertragsbedingungen für die
Ausführung von Bauleistungen Z-VOB/B"",

5. Baustellenordnung der Covivio Immobilien GmbH in der
jeweils gültigen Fassung.

Mit erhalt der Bestellung erklärt der Auftragnehmer,
dass von ihm sämtliche gesetzlichen, behördlichen und
berufsgenossenschaftlichen Auflagen erfüllt werden, die
zur Ausführung der Leistungen erforderlich sind.

Es dürfen nur solche Materialien verwendet werden, über
die der Auftragnehmer das uneingeschränkte
Eigentumsrecht besitzt und die vollkommen frei von
Rechten Dritter sind.

Für die Ausführung der Arbeiten ist Fachpersonal in
ausreichender Zahl einzusetzen.

Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1) Alle Handwerker/Mitarbeiter des Auftragnehmers haben
die Verpflichtung, Kunden insbesondere Mietern höflich
und hilfsbereit zu begegnen. In Gesprächen mit den
Mietern ist das Bemühen von Covivio Immobilien GmbH, um
einen verbesserten Kundendienst herauszustellen.

2) Die Mieter sind rechtzeitig vor Durchführung der
Arbeiten zu verständigen, ggf. durch

Aushang im Treppenhaus oder auch individuelle
Terminvereinbarung mit dem einzelnen Mieter.

3) Möbel und sonstiges Mietereigentum, Bodenflächen und
angrenzende Bauteile etc. im Bereich

der auszuführenden Arbeiten sind durch Folie, evtl.
Schaltafeln oder Ähnliches zu schützen.

A3) PREISE

Soweit und sobald Überschreitungen absehbar sind, ist
hierüber dem zuständigen Bauleiter ein schriftliches
Angebot einzureichen und eine gesonderte Vereinbarung
über die Einkaufsabteilung zu treffen.

In den Einheitspreisen sind sämtliche Kosten, wie
Lohn-, Material- und Nebenkosten enthalten,
insbesondere auch:

1) Koordination / Terminabsprache(n) mit dem(den)
Mieter(n) / Kundenbetreuer(n) / Bauleiter(n)

2) sämtliche Fahrt- und Transportkosten,

3) sämtliche tariflichen Zulagen wie z. B. Schmutz- und
Staubzulagen, Zulagen für ekelerregende

Arbeiten etc.,

4) die Gestellung, Vorhaltung und spurlose Entfernung
aller erforderlichen Gerüste und

Absperrungen (ggf. auch Warnschilder) bis zu einer Höhe
der Arbeitsbühne von 2 m; die

Mitbenutzung der Gerüste ist allen mit
Reparaturarbeiten beschäftigten Firmen kostenlos zu

gestatten,

5) Befestigungsmittel aller Art; Hilfsstoffe wie Nägel,
Bindedraht und Kleinmaterial sowie alle

Baustoffe, die zur kompletten Erstellung der Leistung
erforderlich sind,

6) die Abdeckung von Einrichtungsgegenständen zum
Schutz vor Beschädigung und

Verschmutzung,

7) das, ggf. tägliche, Säubern der Arbeitsstelle,

8) der Ausbau und Abtransport sowie die ordnungsgemäße
Entsorgung, einschließlich

Kippgebühren, sämtlichen Bauschutts und aller alter,
schadhafter Teile. Teile, für die sich der

Auftraggeber eine generelle oder einzelfallbezogene
Prüfung vorbehalten hat, sind bis zu diesem

Zeitpunkt, längstens jedoch für die Dauer von 10
Wochen, vom AN vorzuhalten und dürfen erst

danach entsorgt werden.

9) Alle weiteren Nebenleistungen, die zur Erfüllung der
in den Leistungspositionen beschriebenen

Hauptleistungen, unter Beachtung aller einschlägigen
Vorschriften, erforderlich sind, aber nicht gesondert
aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.

Dabei geben wir innerhalb unseres
Leistungsverzeichnisses dementsprechend
umweltverträgliche Produkte als Standard vor und
verweisen auf die sachgemäße Handhabung und Entsorgung
im Rahmen der von uns beauftragten Arbeiten.

A6) SONSTIGES

Die in diesen Bedingungen festgelegten Pflichten hat
der Auftragnehmer jedem Dritten aufzuerlegen, dessen er
sich zur Erfüllung dieser Pflichten bedient.

Das Leistungsverzeichnis darf weder ganz noch teilweise
in irgendeiner Form Dritten entgeltlich oder
unentgeltlich zugänglich gemacht werden.

*Hinweis*
B) ALLGEMEINE TECHNISCHE VORBEMERKUNGEN

=======================================================
===============

B1) ALLGEMEINES

Für Lieferung und Ausführung gelten neben dem
Leistungsverzeichnis:

1. die neuesten DIN-Vorschriften (ausgenommen DIN 1961)
, VDE- und VDI-Richtlinien,

2. die Vorschriften der zuständigen Behörden z. B.
Bauaufsicht, Gewerbeaufsicht, Brandverhütung,

TÜV, Berufsgenossenschaften und Versorgungsbetriebe,

3. die Bestimmungen der Gerüstbauordnung,

4. die Festlegungen des jeweiligen
Werkstoffherstellers. Die Werkstoffe müssen den

geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder

ungeeignet erscheinender Materialien abzulehnen. Der
Auftraggeber ist in begründeten Fällen berechtigt,
Materialproben zu entnehmen und prüfen zu lassen.

B7 SCHADSTOFFE. INSBESONDERE ASBEST

Bekanntlich wurde bis in die 1990er Jahre hinein Asbest
als bevorzugter Baustoff bei Errichtung von Gebäuden
verwendet. Asbest war nicht nur als Baustoff in Beton
eingebunden. Er fand auch Verwendung

z. B. in speziellen Klebern für Fliesen oder anderen
Bodenbelägen oder in den zu verwendeten Bauteilen
selbst.

Wir gehen davon aus, dass Ihnen als Handwerksfirma zwar
grundsätzlich die abstrakte Gefahr einer
Asbestkontamination bewusst ist, möchten Sie jedoch
nochmals in Bezug auf den Umgang mit Asbest
sensibilisieren.

Bei sämtlichen Arbeiten an Asbestprodukten, wie z. B.
bohren, sägen, schneiden oder herausreißen, können
Asbestfasern freigesetzt werden, die bei ungesichertem
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

### Bereich 1 Rohrreparatur

#### Abschnitt 1.1 Baustelleneinrichtung

**1.1.10 Baustelleneinrichtung/-räumung**
Baustelleneinrichtung/-räumung
incl. Baggeranlieferung
Einrichten der Baustelle im Außenbereich. Falls
erforderlich Planunterlagen einholen, anliefern
von Maschinen und Geräten ohne Ortungssondeneinsatz,
incl. An- und Abfahrt zur
Baustellen, nach erfolgter Reparatur Baustelle
abräumen und besenrein verlassen
Menge: 1,000 St

**1.1.20 Einsatz eines Minibaggers 8t**
Tagespauschale für den Einsatz eines
Minibaggers bis 8t je Einsatztag/Vorhaltetag
Menge: 1,000 psch

**1.1.30 Baustelleneinrichtung (Part- und Inliner)**
Pos. 1.1.10.
Bereitstellung aller Geräte und Maschinen,
einschl. An- und Abfahrt (auch wenn mehrere
Anfahrten erforderlich werden)
Menge: 1,000 St

**1.1.40 Einsatz einer Ortungssonde**
Pos. 1.2.30.
nach örtlichem Erfordernis und Rücksprache und
Freigabe mit der Bauleitung
Menge: 7,000 St

#### Abschnitt 1.2 U1 S1 > S2

**1.2.10 Reinigungsöffnung im Rev.-Schacht erneuern, bis DN 200**
Pos. 1.6.20
KG-Reinigungsrohr für Abwasserleitungen in
vorhandenen Revisionsschacht einbauen und
wiederherstellen der Sohle, einschl. trennen und
ausstemmen des alten
Reinigungsrohres, bis DN 200.
Mindestschachtgröße 0,60 x 0,60 m
Menge: 1,000 St

**1.2.20 Rückstände bzw. feste Ablagerungen fräsen**
Menge: 8,000 lfm

**1.2.30 Hochdruckspülung DN 100 bis DN 200**
Pos. 1.2.10
Vollständige Reinigung der Grundleitung
(unabhängig vom Verschmutzungsgrad) durch
ein- oder mehrmaliges hydrodynamisches
Ziehen des Spülschlauches mit einer dem
Verschmutzungsgrad angepassten
Geschwindigkeit.
Einschl. Hochdruckspülfahrzeug mit
ausreichendem Fachpersonal und
Spülwasserverbrauch
Rohrdurchmesser: DN 100 bis DN 200
Menge: 8,000 m

**1.2.40 Kurzliner bis 4,00m, bis DN 150**
Pos. 1.3.70.
Herstellen eines mit Silikatharz imprägnierten
Glasfaserpartliners mit einer Länge bis zu
4,00m, bis Dimension DN 150.
Hergestellt aus 3-Komponenten Silikatharz,
ECR-Advantex Glas liefern und montieren
Menge: 2,000 St

**1.2.50 Öffnen von Abzweigen**
Pos. 1.4.50.
Nach erfolgter Aushärtung Abzweige mit einem
Fräsroboter öffnen
Menge: 2,000 St

**1.2.60 TV-Untersuchung nach Sanierung einschl. Dokumentation**
bestehend aus Haltungsberichten, sowie Fotos
und Lageskizzen.
Die TV-Untersuchung ist als DVD zu übergeben.
Menge: 8,000 lfm

#### Abschnitt 1.3 U2 RR03 > S2AP01

**1.3.10 Gehwegplatten**
aufnehmen, seitlich lagern und wieder herstellen
incl. Sand-/Splittbett
Menge: 9,000 m2

**1.3.20 Unterbau aufnehmen und wieder herstellen**
Unterbau aufstemmen, laden und entsorgen
Kalksteinschotter 0/45 liefern, bis 40 cm
Stärke einbauen und mit geeignetem
Gerät lagenweise verdichten.
Menge: 9,000 m2

**1.3.30 Verbaute Gräben bis 3,0m tief**
B= ca. 1,20m
Pos. 1.5.110.
Boden der Bodenklasse 3-5 bis zu einer Tiefe
von 3,00m, verbaut, profilgerecht in
Maschinenarbeit ausheben, incl. ergänzender
Handschachtung im Bereich der Anbindung der
Grundleitungen. Aushub seitlich lagern.
Nach Neuverlegung der Rohrleitung Graben
mit dem seitlich lagerndem Aushub lagenweise
verfüllen und verdichten. Überschüssiger Boden
wird geladen, abgefahren und entsorgt,
einschließlich der Entsorgungskosten für den
Boden.
0,0 - 7,1m
Menge: 7,500 lfm

**1.3.40 Handschachtung, als Zulage**
Boden der Bodenklasse 3-5 in Handarbeit
ausschachten, seitlich lagern.
Nur in Bereichen wo der Einsatz von
Baumaschinen nicht möglich ist.
Menge: 6,000 m2

**1.3.50 alte Entwässerungsleitung demontieren**
Vorhandene Grundleitung im Bestand trennen
und demontieren ,inkl. aller Formstücke etc.,
laden und entsorgen
Menge: 7,500 lfm

**1.3.60 KG-Rohr in Sandbettung verlegen bis DN 200**
KG-Rohr bis DN 200 incl. Form- und
Verbindungsstücken, einschl. Füllsand liefern, in
Sandbettung mit erforderlichem Gefälle verlegen
und fachgerecht an die vorhandene Leitung
anschließen
Menge: 7,500 lfm

#### Abschnitt 1.4 U3 S2NN02 > S2AP02

**1.4.10 Gehwegplatten**
aufnehmen, seitlich lagern und wieder herstellen
incl. Sand-/Splittbett
Menge: 2,000 m2

**1.4.20 Unterbau aufnehmen und wieder herstellen**
Unterbau aufstemmen, laden und entsorgen
Kalksteinschotter 0/45 liefern, bis 40 cm
Stärke einbauen und mit geeignetem
Gerät lagenweise verdichten.
Menge: 2,000 m2

**1.4.30 Verbaute Gräben bis 3,0m tief**
B= ca. 1,20m
Pos. 1.5.110.
Boden der Bodenklasse 3-5 bis zu einer Tiefe
von 3,00m, verbaut, profilgerecht in
Maschinenarbeit ausheben, incl. ergänzender
Handschachtung im Bereich der Anbindung der
Grundleitungen. Aushub seitlich lagern.
Nach Neuverlegung der Rohrleitung Graben
mit dem seitlich lagerndem Aushub lagenweise
verfüllen und verdichten. Überschüssiger Boden
wird geladen, abgefahren und entsorgt,
einschließlich der Entsorgungskosten für den
Boden.
Menge: 2,000 lfm

**1.4.40 Handschachtung, als Zulage**
Boden der Bodenklasse 3-5 in Handarbeit
ausschachten, seitlich lagern.
Nur in Bereichen wo der Einsatz von
Baumaschinen nicht möglich ist.
Menge: 1,500 m2

**1.4.50 alte Entwässerungsleitung demontieren**
Vorhandene Grundleitung im Bestand trennen
und demontieren ,inkl. aller Formstücke etc.,
laden und entsorgen
Menge: 2,000 lfm

**1.4.60 KG-Rohr in Sandbettung verlegen bis DN 200**
KG-Rohr bis DN 200 incl. Form- und
Verbindungsstücken, einschl. Füllsand liefern, in
Sandbettung mit erforderlichem Gefälle verlegen
und fachgerecht an die vorhandene Leitung
anschließen
14,0 - 15,7m
Menge: 2,000 lfm

**1.4.70 Rückstände bzw. feste Ablagerungen fräsen**
Menge: 16,000 lfm

**1.4.80 Hochdruckspülung DN 100 bis DN 200**
Vollständige Reinigung der Grundleitung
(unabhängig vom Verschmutzungsgrad) durch ein- oder
mehrmaliges hydrodynamisches
Ziehen des Spülschlauches mit einer dem
Verschmutzungsgrad angepassten
Geschwindigkeit.
Einschl. Hochdruckspülfahrzeug mit
ausreichendem Fachpersonal und
Spülwasserverbrauch.
Rohrdurchmesser: DN 100 bis DN 200
Menge: 16,000 m

**1.4.90 Kurzliner 1,00m bis 2,00m, bis DN 150**
Herstellen eines mit Silikatharz imprägnierten
Glasfaserpartliners mit einer Länge von 1,00m
bis 2,00m, bis Dimension DN 150.
Hergestellt aus 3-Komponenten Silikatharz,
ECR-Advantex Glas liefern und montieren
2,0 - 7,0m
Menge: 1,000 St

**1.4.100 Kurzliner bis 3,00m, bis DN 150**
Herstellen eines mit Silikatharz imprägnierten
Glasfaserpartliners mit einer Länge bis zu
3,00m, bis Dimension DN 150.
Hergestellt aus 3-Komponenten Silikatharz,
ECR-Advantex Glas liefern und montieren
2,0 - 7,0m
Menge: 1,000 St

**1.4.110 Öffnen von Abzweigen**
Nach erfolgter Aushärtung Abzweige mit einem
Fräsroboter öffnen
Menge: 1,000 St

**1.4.120 TV-Untersuchung nach Sanierung einschl. Dokumentation**
Menge: 16,000 lfm

#### Abschnitt 1.5 U6 RR01 > S1AP01

**1.5.10 Kopfloch in Beton-Sohle 0,80 x 0,80m**
bis 0,60m Tiefe
Kopflocherstellung in geschlossenen
Räumen(Keller) zur Reparatur von punktuellen
Schäden oder als Startgrube zur
Inlinerreparatur. Bodenaufbau Beton bis 20cm.
Betonboden 80 x 80 cm aufstemmen; Schutt
laden und entsorgen. Boden der Bodenklasse
3-5
bis 60 cm Tiefe ausschachten bis unterhalb der
Rohrsohle. Bodenaushub seitlich lagern. Altrohr
demontieren, laden und entsorgen. KG-Rohr
liefern, in Sandbettung verlegen und
anschließen. Rohrgraben mit dem seitlich
lagerndem Material verfüllen. Betonoberfläche
im Bereich der Aufbruchstelle wieder herstellen,
einschl. abreiben und glätten.
0,2 - 1,0m
Menge: 1,000 St

**1.5.20 Rückstände bzw. feste Ablagerungen fräsen**
Menge: 14,500 lfm

**1.5.30 Hochdruckspülung DN 100 bis DN 200**
Vollständige Reinigung der Grundleitung
(unabhängig vom Verschmutzungsgrad) durch
ein- oder mehrmaliges hydrodynamisches
Ziehen des Spülschlauches mit einer dem
Verschmutzungsgrad angepassten
Geschwindigkeit.
Einschl. Hochdruckspülfahrzeug mit
ausreichendem Fachpersonal und
Spülwasserverbrauch.
Rohrdurchmesser: DN 100 bis DN 200
Menge: 14,500 m

**1.5.40 Kurzliner bis 1,00 m, bis DN 150**
Herstellen eines mit Silikatharz imprägnierten
Glasfaserpartliners mit einer Länge bis zu
1,00m, bis Dimension DN 150.
Hergestellt aus 3-Komponenten Silikatharz,
ECR-Advantex Glas liefern und montieren
1,0 - 2,0m
Menge: 1,000 St

**1.5.50 Kurzliner bis 1,00 m, bis DN 150**
Herstellen eines mit Silikatharz imprägnierten
Glasfaserpartliners mit einer Länge bis zu
1,00m, bis Dimension DN 150.
Hergestellt aus 3-Komponenten Silikatharz,
ECR-Advantex Glas liefern und montieren
4,3 - 5,3m
Menge: 1,000 St

**1.5.60 Kurzliner bis 1,00 m, bis DN 150**
Herstellen eines mit Silikatharz imprägnierten
Glasfaserpartliners mit einer Länge bis zu
1,00m, bis Dimension DN 150.
Hergestellt aus 3-Komponenten Silikatharz,
ECR-Advantex Glas liefern und montieren
Menge: 1,000 St

**1.5.70 Kurzliner bis 1,00 m, bis DN 150**
Herstellen eines mit Silikatharz imprägnierten
Glasfaserpartliners mit einer Länge bis zu
1,00m, bis Dimension DN 150.
Hergestellt aus 3-Komponenten Silikatharz,
ECR-Advantex Glas liefern und montieren
13,0 - 14,0m
Menge: 1,000 St

**1.5.80 Öffnen von Abzweigen**
Nach erfolgter Aushärtung Abzweige mit einem
Fräsroboter öffnen
Menge: 1,000 St

**1.5.90 TV-Untersuchung nach Sanierung einschl. Dokumentation**
bestehend aus Haltungsberichten, sowie Fotos
und Lageskizzen.
Die TV-Untersuchung ist als DVD zu übergeben
Menge: 14,500 lfm

#### Abschnitt 1.6 U7 GA02 > S1AP01.1

**1.6.10 Grundleitungsreparatur Betonsohle**
Grundleitungsreparatur bis 20 cm Betonstärke,
Grundleitungsreparatur in geschlossenen
Räumen(Keller). Bodenaufbau Beton bis 20cm.
Estrichboden aufstemnmen; Schutt laden und
entsorgen. Boden der Bodenklasse 3-5
im Mittel 60 cm Tiefe ausschachten bis
unterhalb der Rohrsohle. Bodenaushub seitlich
lagern. Altrohr demontieren, laden und
entsorgen. KG-Rohr liefern, in Sandbettung
verlegen und anschließen. Rohrgraben mit dem
seitlich lagerndem Material verfüllen.
Betonoberfläche im Bereich der Aufbruchstelle
wieder herstellen, einschl. abreiben und glätten.
0,0 - 2,1m
Menge: 2,500 lfm

#### Abschnitt 1.7 U8 GA03 > S1AP01.2

**1.7.10 Kopfloch in Beton-Sohle 0,80 x 0,80m**
bis 0,60m Tiefe
Pos. 1.5.160.
Kopflocherstellung in geschlossenen
Räumen(Keller) zur Reparatur von punktuellen
Schäden oder als Startgrube zur
Inlinerreparatur. Bodenaufbau Beton bis 20cm.
Betonboden 80 x 80 cm aufstemmen; Schutt
laden und entsorgen. Boden der Bodenklasse
3-5
bis 60 cm Tiefe ausschachten bis unterhalb der
Rohrsohle. Bodenaushub seitlich lagern. Altrohr
demontieren, laden und entsorgen. KG-Rohr
liefern, in Sandbettung verlegen und
anschließen. Rohrgraben mit dem seitlich
lagerndem Material verfüllen. Betonoberfläche
im Bereich der Aufbruchstelle wieder herstellen,
einschl. abreiben und glätten.
0,0 - 0,6m
Menge: 1,000 St

**1.7.20 Fallstrang erneuern bis 3m**
Alten Fallstrang auf der Wand demontieren,
laden und entsorgen. Rohr liefern, verlegen und
fachgerecht anschließen. Inklusive setzen eines
Reinigungsstücks im Strang.
Menge: 1,000 St

#### Abschnitt 1.8 U11 GA03.1 > S1AP04

**1.8.10 Kopfloch in Beton-Sohle 0,80 x 0,80m**
bis 0,60m Tiefe
Kopflocherstellung in geschlossenen
Räumen(Keller) zur Reparatur von punktuellen
Schäden oder als Startgrube zur
Inlinerreparatur. Bodenaufbau Beton bis 20cm.
Betonboden 80 x 80 cm aufstemmen; Schutt
laden und entsorgen. Boden der Bodenklasse
3-5
bis 60 cm Tiefe ausschachten bis unterhalb der
Rohrsohle. Bodenaushub seitlich lagern. Altrohr
demontieren, laden und entsorgen. KG-Rohr
liefern, in Sandbettung verlegen und
anschließen. Rohrgraben mit dem seitlich
lagerndem Material verfüllen. Betonoberfläche
im Bereich der Aufbruchstelle wieder herstellen,
einschl. abreiben und glätten.
3,3 - 4,1m
Menge: 1,000 St

**1.8.20 Rückstände bzw. feste Ablagerungen fräsen**
Menge: 1,000 lfm

**1.8.30 Hochdruckspülung DN 100 bis DN 200**
Vollständige Reinigung der Grundleitung
(unabhängig vom Verschmutzungsgrad) durch
ein- oder mehrmaliges hydrodynamisches
Ziehen des Spülschlauches mit einer dem
Verschmutzungsgrad angepassten
Geschwindigkeit.
Einschl. Hochdruckspülfahrzeug mit
ausreichendem Fachpersonal und
Spülwasserverbrauch.
Rohrdurchmesser: DN 100 bis DN 200
Menge: 4,500 m

**1.8.40 Kurzliner bis 1,00 m, bis DN 150**
Herstellen eines mit Silikatharz imprägnierten
Glasfaserpartliners mit einer Länge bis zu
1,00m, bis Dimension DN 150.
Hergestellt aus 3-Komponenten Silikatharz,
ECR-Advantex Glas liefern und montieren
0,0 - 1,0m
Menge: 1,000 St

**1.8.50 TV-Untersuchung nach Sanierung einschl. Dokumentation**
Menge: 4,500 lfm

#### Abschnitt 1.9 U12 RR02 > S1AP05

**1.9.10 Kopfloch in Beton-Sohle 0,80 x 0,80m**
bis 0,60m Tiefe
Kopflocherstellung in geschlossenen
Räumen(Keller) zur Reparatur von punktuellen
Schäden oder als Startgrube zur
Inlinerreparatur. Bodenaufbau Beton bis 20cm.
Betonboden 80 x 80 cm aufstemmen; Schutt
laden und entsorgen. Boden der Bodenklasse
3-5
bis 60 cm Tiefe ausschachten bis unterhalb der
Rohrsohle. Bodenaushub seitlich lagern. Altrohr
demontieren, laden und entsorgen. KG-Rohr
liefern, in Sandbettung verlegen und
anschließen. Rohrgraben mit dem seitlich
lagerndem Material verfüllen. Betonoberfläche
im Bereich der Aufbruchstelle wieder herstellen,
einschl. abreiben und glätten.
5,9 - 6,7m
Menge: 1,000 St

**1.9.20 Rückstände bzw. feste Ablagerungen fräsen**
Menge: 7,000 m

**1.9.30 Hochdruckspülung DN 100 bis DN 200**
Vollständige Reinigung der Grundleitung
(unabhängig vom Verschmutzungsgrad) durch
ein- oder mehrmaliges hydrodynamisches
Ziehen des Spülschlauches mit einer dem
Verschmutzungsgrad angepassten
Geschwindigkeit.
Einschl. Hochdruckspülfahrzeug mit
ausreichendem Fachpersonal und
Spülwasserverbrauch.
Rohrdurchmesser: DN 100 bis DN 200
Menge: 7,000 m

**1.9.40 Kurzliner bis 3,00m, bis DN 150**
Herstellen eines mit Silikatharz imprägnierten
Glasfaserpartliners mit einer Länge bis zu
3,00m, bis Dimension DN 150.
Hergestellt aus 3-Komponenten Silikatharz,
ECR-Advantex Glas liefern und montieren
0,0 - 2,5m
Menge: 1,000 St

**1.9.50 Öffnen von Abzweigen**
Nach erfolgter Aushärtung Abzweige mit einem
Fräsroboter öffnen
Menge: 1,000 St

**1.9.60 TV-Untersuchung nach Sanierung einschl. Dokumentation**
bestehend aus Haltungsberichten, sowie Fotos
und Lageskizzen.
Die TV-Untersuchung ist als DVD zu übergeben
Menge: 7,000 lfm

#### Abschnitt 1.10 U14 GA04 > S1AP06

**1.10.10 Kopfloch in Beton-Sohle 0,80 x 0,80m**
bis 0,60m Tiefe
Kopflocherstellung in geschlossenen
Räumen(Keller) zur Reparatur von punktuellen
Schäden oder als Startgrube zur
Inlinerreparatur. Bodenaufbau Beton bis 20cm.
Betonboden 80 x 80 cm aufstemmen; Schutt
laden und entsorgen. Boden der Bodenklasse
3-5 bis 60 cm Tiefe ausschachten bis unterhalb der
Rohrsohle. Bodenaushub seitlich lagern. Altrohr
demontieren, laden und entsorgen. KG-Rohr
liefern, in Sandbettung verlegen und
anschließen. Rohrgraben mit dem seitlich
lagerndem Material verfüllen. Betonoberfläche
im Bereich der Aufbruchstelle wieder herstellen,
einschl. abreiben und glätten.
0,3 - 1,1m
Menge: 1,000 St

#### Abschnitt 1.11 U15 S2 > S3

**1.11.10 Rückstände bzw. feste Ablagerungen fräsen**
Menge: 21,500 lfm

**1.11.20 Hochdruckspülung DN 100 bis DN 200**
Vollständige Reinigung der Grundleitung
(unabhängig vom Verschmutzungsgrad) durch
ein- oder mehrmaliges hydrodynamisches
Ziehen des Spülschlauches mit einer dem
Verschmutzungsgrad angepassten
Geschwindigkeit.
Einschl. Hochdruckspülfahrzeug mit
ausreichendem Fachpersonal und
Spülwasserverbrauch.
Rohrdurchmesser: DN 100 bis DN 200
Menge: 21,500 m

**1.11.30 Kurzliner bis 4,00m, bis DN 150**
Herstellen eines mit Silikatharz imprägnierten
Glasfaserpartliners mit einer Länge bis zu
4,00m, bis Dimension DN 150.
Hergestellt aus 3-Komponenten Silikatharz,
ECR-Advantex Glas liefern und montieren
0,0 - 4,0m
Menge: 1,000 St

**1.11.40 Kurzliner bis 3,00m, bis DN 150**
Herstellen eines mit Silikatharz imprägnierten
Glasfaserpartliners mit einer Länge bis zu
3,00m, bis Dimension DN 150.
Hergestellt aus 3-Komponenten Silikatharz,
ECR-Advantex Glas liefern und montieren
7,0 - 10,m
Menge: 1,000 St

**1.11.50 Kurzliner bis 3,00m, bis DN 150**
Herstellen eines mit Silikatharz imprägnierten
Glasfaserpartliners mit einer Länge bis zu
3,00m, bis Dimension DN 150.
Hergestellt aus 3-Komponenten Silikatharz,
ECR-Advantex Glas liefern und montieren
12,5 - 15,5m
Menge: 1,000 St

**1.11.60 Kurzliner bis 1,00 m, bis DN 150**
Herstellen eines mit Silikatharz imprägnierten
Glasfaserpartliners mit einer Länge bis zu
1,00m, bis Dimension DN 150.
Hergestellt aus 3-Komponenten Silikatharz,
ECR-Advantex Glas liefern und montieren
18,0 - 19,0m
Menge: 1,000 St

**1.11.70 TV-Untersuchung nach Sanierung einschl. Dokumentation**
bestehend aus Haltungsberichten, sowie Fotos
und Lageskizzen.
Die TV-Untersuchung ist als DVD zu übergeben.
Menge: 21,500 lfm

#### Abschnitt 1.12 U16 S4 > AP Sammelleitung

**1.12.10 Oberboden**
(Rasen, etc.) aufnehmen, seitlich lagern und
wieder einbauen.
Oberboden verteilen und planieren.
Saisonabhängig mit Rasen einsäen und
abwalzen.
Strauchgut und Kleinbepflanzungen etc. werden
ausgepflanzt, zur Wiederverwendung gelagert
und nach Ende der Baumaßnahme wieder
eingepflanzt.
Menge: 1,500 m2

**1.12.20 Kopfloch 1,20 x 1,20 m bis 2,50m Tiefe**
Kopflocherstellung außen, zur Reparatur von
punktuellen Grundleitungsschäden bzw. an
Regenfallleitungen.
Oberfläche aufnehmen
Baugrube bis 1,20 x 1,20m bis 2,50m tief, in
Maschinenarbeit (Bodenklasse 3-5) erstellen,
einschl. erforderlichem Verbau, im Sandbett
verlegen und an die vorh. Leitung fachgerecht
anschließen, incl. Lieferung des Sandes.
Baugrube verfüllen und verdichten, Oberfläche
wieder herstellen.
0,0 - 1,0m
Menge: 1,000 St

**1.12.30 Oberboden**
(Rasen, etc.) aufnehmen, seitlich lagern und
wieder einbauen.
Oberboden verteilen und planieren.
Saisonabhängig mit Rasen einsäen und
abwalzen.
Strauchgut und Kleinbepflanzungen etc. werden
ausgepflanzt, zur Wiederverwendung gelagert
und nach Ende der Baumaßnahme wieder
eingepflanzt.
Menge: 1,500 m2

**1.12.40 Kopfloch 1,20 x 1,20 m bis 2,50m Tiefe**
Kopflocherstellung außen, zur Reparatur von
punktuellen Grundleitungsschäden bzw. an
Regenfallleitungen.
Oberfläche aufnehmen
Baugrube bis 1,20 x 1,20m bis 2,50m tief, in
Maschinenarbeit (Bodenklasse 3-5) erstellen,
einschl. erforderlichem Verbau, im Sandbett
verlegen und an die vorh. Leitung fachgerecht
anschließen, incl. Lieferung des Sandes.
Baugrube verfüllen und verdichten, Oberfläche
wieder herstellen.
7,3 - 8,3m
Menge: 1,000 St

**1.12.50 Rückstände bzw. feste Ablagerungen fräsen**
Menge: 8,500 lfm

**1.12.60 Hochdruckspülung DN 100 bis DN 200**
Vollständige Reinigung der Grundleitung (unabhängig vom
Verschmutzungsgrad) durch
ein- oder mehrmaliges hydrodynamisches
Ziehen des Spülschlauches mit einer dem
Verschmutzungsgrad angepassten
Geschwindigkeit.
Einschl. Hochdruckspülfahrzeug mit
ausreichendem Fachpersonal und
Spülwasserverbrauch.
Rohrdurchmesser: DN 100 bis DN 200
Menge: 8,500 m

**1.12.70 Kurzliner 1,00m bis 2,00m, bis DN 150**
Herstellen eines mit Silikatharz imprägnierten
Glasfaserpartliners mit einer Länge von 1,00m
bis 2,00m, bis Dimension DN 150.
Hergestellt aus 3-Komponenten Silikatharz,
ECR-Advantex Glas liefern und montieren
1,0 - 2,5m
Menge: 1,000 St

**1.12.80 Kurzliner bis 1,00 m, bis DN 150**
Herstellen eines mit Silikatharz imprägnierten
Glasfaserpartliners mit einer Länge bis zu
1,00m, bis Dimension DN 150.
Hergestellt aus 3-Komponenten Silikatharz,
ECR-Advantex Glas liefern und montieren
Menge: 1,000 St

**1.12.90 TV-Untersuchung nach Sanierung einschl. Dokumentation**
bestehend aus Haltungsberichten, sowie Fotos
und Lageskizzen.
Die TV-Untersuchung ist als DVD zu übergeben.
Menge: 8,500 lfm

#### Abschnitt 1.13 U17 RR04 > S4

**1.13.10 Oberboden**
(Rasen, etc.) aufnehmen, seitlich lagern und
wieder einbauen.
Oberboden verteilen und planieren.
Saisonabhängig mit Rasen einsäen und
abwalzen.
Strauchgut und Kleinbepflanzungen etc. werden
ausgepflanzt, zur Wiederverwendung gelagert
und nach Ende der Baumaßnahme wieder
eingepflanzt
Menge: 8,000 m2

**1.13.20 Verbaute Gräben bis 3,0m tief**
B= ca. 1,20m
Pos. 1.5.110.
Boden der Bodenklasse 3-5 bis zu einer Tiefe
von 3,00m, verbaut, profilgerecht in
Maschinenarbeit ausheben, incl. ergänzender
Handschachtung im Bereich der Anbindung der
Grundleitungen. Aushub seitlich lagern.
Nach Neuverlegung der Rohrleitung Graben
mit dem seitlich lagerndem Aushub lagenweise
verfüllen und verdichten. Überschüssiger Boden
wird geladen, abgefahren und entsorgt,
einschließlich der Entsorgungskosten für den
Boden.
0,0 - 6,2m
Menge: 6,500 lfm

**1.13.30 Handschachtung, als Zulage**
Boden der Bodenklasse 3-5 in Handarbeit ausschachten,
seitlich lagern.
Nur in Bereichen wo der Einsatz von
Baumaschinen nicht möglich ist
Menge: 5,000 m3

**1.13.40 alte Entwässerungsleitung demontieren**
Vorhandene Grundleitung im Bestand trennen
und demontieren ,inkl. aller Formstücke etc.,
laden und entsorgen
Menge: 6,500 lfm

**1.13.50 KG-Rohr in Sandbettung verlegen bis DN 200**
KG-Rohr bis DN 200 incl. Form- und
Verbindungsstücken, einschl. Füllsand liefern, in
Sandbettung mit erforderlichem Gefälle verlegen
und fachgerecht an die vorhandene Leitung
anschließen
Menge: 6,500 lfm

#### Abschnitt 1.14 U18 S4 > S5

**1.14.10 Reinigungsöffnung im Rev.-Schacht erneuern, bis DN 200**
KG-Reinigungsrohr für Abwasserleitungen in
vorhandenen Revisionsschacht einbauen und
wiederherstellen der Sohle, einschl. trennen und
ausstemmen des alten
Reinigungsrohres, bis DN 200.
Mindestschachtgröße 0,60 x 0,60 m
12,8 - 13,1m
Menge: 1,000 St

**1.14.20 Oberboden**
(Rasen, etc.) aufnehmen, seitlich lagern und
wieder einbauen.
Oberboden verteilen und planieren.
Saisonabhängig mit Rasen einsäen und
abwalzen.
Strauchgut und Kleinbepflanzungen etc. werden
ausgepflanzt, zur Wiederverwendung gelagert
und nach Ende der Baumaßnahme wieder
eingepflanzt.
Menge: 4,500 m2

**1.14.30 Verbaute Gräben bis 3,0m tief**
B= ca. 1,20m
Boden der Bodenklasse 3-5 bis zu einer Tiefe
von 3,00m, verbaut, profilgerecht in
Maschinenarbeit ausheben, incl. ergänzender
Handschachtung im Bereich der Anbindung der
Grundleitungen. Aushub seitlich lagern.
Nach Neuverlegung der Rohrleitung Graben
mit dem seitlich lagerndem Aushub lagenweise
verfüllen und verdichten. Überschüssiger Boden
wird geladen, abgefahren und entsorgt,
einschließlich der Entsorgungskosten für den
Boden.
0,0 - 3,5m
Menge: 3,500 lfm

**1.14.40 Handschachtung, als Zulage**
Boden der Bodenklasse 3-5 in Handarbeit
ausschachten, seitlich lagern.
Nur in Bereichen wo der Einsatz vo
Menge: 3,000 m3

**1.14.50 alte Entwässerungsleitung demontieren**
Menge: 3,500 lfm

**1.14.60 KG-Rohr in Sandbettung verlegen bis DN 200**
KG-Rohr bis DN 200 incl. Form- und
Verbindungsstücken, einschl. Füllsand liefern, in
Sandbettung mit erforderlichem Gefälle verlegen
und fachgerecht an die vorhandene Leitung
anschließen.
Menge: 3,500 lfm

**1.14.70 Rückstände bzw. feste Ablagerungen fräsen**
Menge: 13,500 lfm

**1.14.80 Hochdruckspülung DN 100 bis DN 200**
Vollständige Reinigung der Grundleitung
(unabhängig vom Verschmutzungsgrad) durch
ein- oder mehrmaliges hydrodynamisches
Ziehen des Spülschlauches mit einer dem
Verschmutzungsgrad angepassten
Geschwindigkeit.
Einschl. Hochdruckspülfahrzeug mit
ausreichendem Fachpersonal und
Spülwasserverbrauch.
Rohrdurchmesser: DN 100 bis DN 200
Menge: 13,500 m

**1.14.90 Kurzliner bis 1,00 m, bis DN 150**
Herstellen eines mit Silikatharz imprägnierten
Glasfaserpartliners mit einer Länge bis zu 1,00m, bis
Dimension DN 150.
Hergestellt aus 3-Komponenten Silikatharz,
ECR-Advantex Glas liefern und montieren
5,7 - 6,7m
Menge: 1,000 St

**1.14.100 TV-Untersuchung nach Sanierung einschl. Dokumentation**
bestehend aus Haltungsberichten, sowie Fotos
und Lageskizzen.
Die TV-Untersuchung ist als DVD zu übergeben.
Menge: 13,500 lfm

#### Abschnitt 1.15 U19 RR05 > S5AP05

**1.15.10 Gehwegplatten**
aufnehmen, seitlich lagern und wieder herstellen
incl. Sand-/Splittbett
Menge: 2,500 m2

**1.15.20 Unterbau aufnehmen und wieder herstellen**
Unterbau aufstemmen, laden und entsorgen
Kalksteinschotter 0/45 liefern, bis 40 cm
Stärke einbauen und mit geeignetem
Gerät lagenweise verdichten.
Menge: 2,500 m2

**1.15.30 Verbaute Gräben bis 3,0m tief**
B= ca. 1,20m
Boden der Bodenklasse 3-5 bis zu einer Tiefe
von 3,00m, verbaut, profilgerecht in
Maschinenarbeit ausheben, incl. ergänzender
Handschachtung im Bereich der Anbindung der
Grundleitungen. Aushub seitlich lagern. Nach
Neuverlegung der Rohrleitung Graben
mit dem seitlich lagerndem Aushub lagenweise
verfüllen und verdichten. Überschüssiger Boden
wird geladen, abgefahren und entsorgt,
einschließlich der Entsorgungskosten für den
Boden.
2,0 - 4,0m
Menge: 2,000 lfm

**1.15.40 Handschachtung, als Zulage**
Boden der Bodenklasse 3-5 in Handarbeit
ausschachten, seitlich lagern.
Nur in Bereichen wo der Einsatz von
Baumaschinen nicht möglich ist.
Menge: 2,000 m3

**1.15.50 alte Entwässerungsleitung demontieren**
Vorhandene Grundleitung im Bestand trennen
und demontieren ,inkl. aller Formstücke etc.,
laden und entsorgen
Menge: 2,000 lfm

**1.15.60 KG-Rohr in Sandbettung verlegen bis DN 200**
KG-Rohr bis DN 200 incl. Form- und
Verbindungsstücken, einschl. Füllsand liefern, in
Sandbettung mit erforderlichem Gefälle verlegen
und fachgerecht an die vorhandene Leitung
anschließen
Menge: 2,000 lfm

**1.15.70 Rückstände bzw. feste Ablagerungen fräsen**
Menge: 9,500 lfm

**1.15.80 Hochdruckspülung DN 100 bis DN 200**
Vollständige Reinigung der Grundleitung
(unabhängig vom Verschmutzungsgrad) durch
ein- oder mehrmaliges hydrodynamisches
Ziehen des Spülschlauches mit einer dem
Verschmutzungsgrad angepassten
Geschwindigkeit.
Einschl. Hochdruckspülfahrzeug mit
ausreichendem Fachpersonal und
Spülwasserverbrauch.
Rohrdurchmesser: DN 100 bis DN 200
Menge: 9,500 m

**1.15.90 Kurzliner bis 1,00 m, bis DN 150**
Herstellen eines mit Silikatharz imprägnierten
Glasfaserpartliners mit einer Länge bis zu
1,00m, bis Dimension DN 150.
Hergestellt aus 3-Komponenten Silikatharz,
ECR-Advantex Glas liefern und montieren
0,5 - 1,5m
Menge: 1,000 St

**1.15.100 TV-Untersuchung nach Sanierung einschl. Dokumentation**
Menge: 9,500 lfm

#### Abschnitt 1.16 U20 BA08 > S5

**1.16.10 Rückstände bzw. feste Ablagerungen fräsen**
Menge: 12,500 lfm

**1.16.20 Hochdruckspülung DN 100 bis DN 200**
Vollständige Reinigung der Grundleitung
(unabhängig vom Verschmutzungsgrad) durch
ein- oder mehrmaliges hydrodynamisches
Ziehen des Spülschlauches mit einer dem
Verschmutzungsgrad angepassten
Geschwindigkeit.
Einschl. Hochdruckspülfahrzeug mit
ausreichendem Fachpersonal und
Spülwasserverbrauch.
Rohrdurchmesser: DN 100 bis DN 200
Menge: 12,500 m

**1.16.30 Kurzliner bis 1,00 m, bis DN 150**
Herstellen eines mit Silikatharz imprägnierten
Glasfaserpartliners mit einer Länge bis zu
1,00m, bis Dimension DN 150.
Hergestellt aus 3-Komponenten Silikatharz,
ECR-Advantex Glas liefern und montieren
1,0 - 2,0m
Menge: 1,000 St

**1.16.40 Kurzliner bis 1,00 m, bis DN 150**
Herstellen eines mit Silikatharz imprägnierten
Glasfaserpartliners mit einer Länge bis zu
1,00m, bis Dimension DN 150.
Hergestellt aus 3-Komponenten Silikatharz,
ECR-Advantex Glas liefern und montieren
10,5 - 11,5m
Menge: 1,000 St

**1.16.50 Öffnen von Abzweigen**
Nach erfolgter Aushärtung Abzweige mit einem
Fräsroboter öffnen
Menge: 2,000 St

**1.16.60 TV-Untersuchung nach Sanierung einschl. Dokumentation**
Menge: 12,500 lfm

#### Abschnitt 1.17 U21 GA05 > S4AP01

**1.17.10 Kopfloch in Beton-Sohle 0,80 x 0,80m bis 0,60m Tiefe**
Kopflocherstellung in geschlossenen
Räumen(Keller) zur Reparatur von punktuellen
Schäden oder als Startgrube zur
Inlinerreparatur. Bodenaufbau Beton bis 20cm.
Betonboden 80 x 80 cm aufstemmen; Schutt
laden und entsorgen. Boden der Bodenklasse
3-5
bis 60 cm Tiefe ausschachten bis unterhalb der
Rohrsohle. Bodenaushub seitlich lagern. Altrohr
demontieren, laden und entsorgen. KG-Rohr
liefern, in Sandbettung verlegen und
anschließen. Rohrgraben mit dem seitlich
lagerndem Material verfüllen. Betonoberfläche
im Bereich der Aufbruchstelle wieder herstellen,
einschl. abreiben und glätten.
4,4 - 5,2m
Menge: 1,000 St

#### Abschnitt 1.18 U22 GA06 > S4AP01.1

**1.18.10 Grundleitungsreparatur Betonsohle**
Grundleitungsreparatur bis 20 cm Betonstärke,
Grundleitungsreparatur in geschlossenen
Räumen(Keller). Bodenaufbau Beton bis 20cm.
Estrichboden aufstemnmen; Schutt laden und
entsorgen. Boden der Bodenklasse 3-5
im Mittel 60 cm Tiefe ausschachten bis
unterhalb der Rohrsohle. Bodenaushub seitlich
lagern. Altrohr demontieren, laden und
entsorgen. KG-Rohr liefern, in Sandbettung
verlegen und anschließen. Rohrgraben mit dem
seitlich lagerndem Material verfüllen.
Betonoberfläche im Bereich der Aufbruchstelle
wieder herstellen, einschl. abreiben und glätten.
0,0 - 1,5m
Menge: 1,500 lfm

#### Abschnitt 1.19 U23 RR06 > S4AP01.2

**1.19.10 Grundleitungsreparatur Betonsohle**
Grundleitungsreparatur bis 20 cm Betonstärke,
Grundleitungsreparatur in geschlossenen
Räumen(Keller). Bodenaufbau Beton bis 20cm.
Estrichboden aufstemnmen; Schutt laden und entsorgen.
Boden der Bodenklasse 3-5
im Mittel 60 cm Tiefe ausschachten bis
unterhalb der Rohrsohle. Bodenaushub seitlich
lagern. Altrohr demontieren, laden und
entsorgen. KG-Rohr liefern, in Sandbettung
verlegen und anschließen. Rohrgraben mit dem
seitlich lagerndem Material verfüllen.
Betonoberfläche im Bereich der Aufbruchstelle
wieder herstellen, einschl. abreiben und glätten.
0,0 - 8,9m
Menge: 9,000 lfm

**1.19.20 Zulage für Fundament- / Wandunterhöhlung**
Menge: 2,000 St

#### Abschnitt 1.20 U24 BA05 > S4AP01.2.1

**1.20.10 Kopfloch in Beton-Sohle 0,80 x 0,80m bis 0,60m Tiefe**
Kopflocherstellung in geschlossenen
Räumen(Keller) zur Reparatur von punktuellen
Schäden oder als Startgrube zur
Inlinerreparatur. Bodenaufbau Beton bis 20cm.
Betonboden 80 x 80 cm aufstemmen; Schutt
laden und entsorgen. Boden der Bodenklasse
3-5
bis 60 cm Tiefe ausschachten bis unterhalb der
Rohrsohle. Bodenaushub seitlich lagern. Altrohr
demontieren, laden und entsorgen. KG-Rohr
liefern, in Sandbettung verlegen und
anschließen. Rohrgraben mit dem seitlich
lagerndem Material verfüllen. Betonoberfläche
im Bereich der Aufbruchstelle wieder herstellen,
einschl. abreiben und glätten.
0,0 - 0,4m
Menge: 1,000 St

#### Abschnitt 1.21 U25 BA06 > S4AP02

**1.21.10 Bodeneinlauf aus Kunststoff erneuern**
Alten Bodeneinlauf freistemmen,
demontieren, laden und entsorgen.
Bodenablauf Viega Optifix 3 oder Kessel Drehfix
mit automatischer Absperrvorrichtung und
3-facher Rückstausicherung,
Geruchsverschluss, Gitterrost, Abdeckplatte und
Schlammeimer, Zulaufmöglichkeit seitlich,
liefern, einbauen und mit der vorhandenen
Leitung verbinden. Anschließend Oberfläche in
Estrichbeton beiarbeiten.
1,3 - 1,6m
Menge: 1,000 St

#### Abschnitt 1.22 U26 GA07 > S4AP03

**1.22.10 Kopfloch in Beton-Sohle 0,80 x 0,80m bis 0,60m Tiefe**
Kopflocherstellung in geschlossenen
Räumen(Keller) zur Reparatur von punktuellen
Schäden oder als Startgrube zur
Inlinerreparatur. Bodenaufbau Beton bis 20cm.
Betonboden 80 x 80 cm aufstemmen; Schutt
laden und entsorgen. Boden der Bodenklasse 3-5
bis 60 cm Tiefe ausschachten bis unterhalb der
Rohrsohle. Bodenaushub seitlich lagern. Altrohr
demontieren, laden und entsorgen. KG-Rohr
liefern, in Sandbettung verlegen und
anschließen. Rohrgraben mit dem seitlich
lagerndem Material verfüllen. Betonoberfläche
im Bereich der Aufbruchstelle wieder herstellen,
einschl. abreiben und glätten.
3,7 - 4,5m
Menge: 1,000 St

**1.22.20 Rückstände bzw. feste Ablagerungen fräsen**
Menge: 4,500 lfm

**1.22.30 Hochdruckspülung DN 100 bis DN 200**
Vollständige Reinigung der Grundleitung
(unabhängig vom Verschmutzungsgrad) durch
ein- oder mehrmaliges hydrodynamisches
Ziehen des Spülschlauches mit einer dem
Verschmutzungsgrad angepassten
Geschwindigkeit.
Einschl. Hochdruckspülfahrzeug mit
ausreichendem Fachpersonal und
Spülwasserverbrauch.
Rohrdurchmesser: DN 100 bis DN 200
Menge: 4,500 m

**1.22.40 Kurzliner 1,00m bis 2,00m, bis DN 150**
Herstellen eines mit Silikatharz imprägnierten
Glasfaserpartliners mit einer Länge von 1,00m
bis 2,00m, bis Dimension DN 150.
Hergestellt aus 3-Komponenten Silikatharz,
ECR-Advantex Glas liefern und montieren
0,0 - 2,0m
Menge: 1,000 St

**1.22.50 TV-Untersuchung nach Sanierung einschl. Dokumentation**
bestehend aus Haltungsberichten, sowie Fotos
und Lageskizzen.
Die TV-Untersuchung ist als DVD zu übergeben
Menge: 4,500 lfm

#### Abschnitt 1.23 U27 RR07 > S4AP04

**1.23.10 Grundleitungsreparatur Betonsohle**
Grundleitungsreparatur bis 20 cm Betonstärke,
Grundleitungsreparatur in geschlossenen
Räumen(Keller). Bodenaufbau Beton bis 20cm.
Estrichboden aufstemnmen; Schutt laden und
entsorgen. Boden der Bodenklasse 3-5
im Mittel 60 cm Tiefe ausschachten bis
unterhalb der Rohrsohle. Bodenaushub seitlich
lagern. Altrohr demontieren, laden und
entsorgen. KG-Rohr liefern, in Sandbettung
verlegen und anschließen. Rohrgraben mit dem
seitlich lagerndem Material verfüllen.
Betonoberfläche im Bereich der Aufbruchstelle
wieder herstellen, einschl. abreiben und glätten.
4,9 - 6,9m
Menge: 2,000 lfm

**1.23.20 Rückstände bzw. feste Ablagerungen fräsen**
Menge: 7,000 lfm

**1.23.30 Hochdruckspülung DN 100 bis DN 200**
Vollständige Reinigung der Grundleitung
(unabhängig vom Verschmutzungsgrad) durch
ein- oder mehrmaliges hydrodynamisches
Ziehen des Spülschlauches mit einer dem
Verschmutzungsgrad angepassten
Geschwindigkeit.
Einschl. Hochdruckspülfahrzeug mit
ausreichendem Fachpersonal und
Spülwasserverbrauch.
Rohrdurchmesser: DN 100 bis DN 200
Menge: 7,000 m

**1.23.40 Kurzliner bis 1,00 m, bis DN 150**
Herstellen eines mit Silikatharz imprägnierten
Glasfaserpartliners mit einer Länge bis zu
1,00m, bis Dimension DN 150.
Hergestellt aus 3-Komponenten Silikatharz,
ECR-Advantex Glas liefern und montieren
0,0 - 1,0m
Menge: 1,000 St

**1.23.50 Kurzliner bis 1,00 m, bis DN 150**
Herstellen eines mit Silikatharz imprägnierten
Glasfaserpartliners mit einer Länge bis zu
1,00m, bis Dimension DN 150.
Hergestellt aus 3-Komponenten Silikatharz,
ECR-Advantex Glas liefern und montieren
3,1 - 4,1m
Menge: 1,000 St

**1.23.60 Öffnen von Abzweigen**
Nach erfolgter Aushärtung Abzweige mit einem
Fräsroboter öffnen
Menge: 1,000 St

**1.23.70 TV-Untersuchung nach Sanierung einschl. Dokumentation**
bestehend aus Haltungsberichten, sowie Fotos
und Lageskizzen.
Die TV-Untersuchung ist als DVD zu übergeben
Menge: 7,000 lfm

#### Abschnitt 1.24 U28 BA07 > S4AP04.1

**1.24.10 Kopfloch in Beton-Sohle 0,80 x 0,80m**
bis 0,60m Tiefe
Kopflocherstellung in geschlossenen
Räumen(Keller) zur Reparatur von punktuellen
Schäden oder als Startgrube zur
Inlinerreparatur. Bodenaufbau Beton bis 20cm.
Betonboden 80 x 80 cm aufstemmen; Schutt
laden und entsorgen. Boden der Bodenklasse
3-5
bis 60 cm Tiefe ausschachten bis unterhalb der
Rohrsohle. Bodenaushub seitlich lagern. Altrohr
demontieren, laden und entsorgen. KG-Rohr
liefern, in Sandbettung verlegen und
anschließen. Rohrgraben mit dem seitlich
lagerndem Material verfüllen. Betonoberfläche
im Bereich der Aufbruchstelle wieder herstellen,
einschl. abreiben und glätten.
0,0 - 0,7m
Menge: 1,000 St

#### Abschnitt 1.25 U29 GA08 > S4AP05

**1.25.10 Kopfloch in Beton-Sohle 0,80 x 0,80m**
bis 0,60m Tiefe
Kopflocherstellung in geschlossenen
Räumen(Keller) zur Reparatur von punktuellen
Schäden oder als Startgrube zur
Inlinerreparatur. Bodenaufbau Beton bis 20cm.
Betonboden 80 x 80 cm aufstemmen; Schutt
laden und entsorgen. Boden der Bodenklasse
3-5
bis 60 cm Tiefe ausschachten bis unterhalb der
Rohrsohle. Bodenaushub seitlich lagern. Altrohr
demontieren, laden und entsorgen. KG-Rohr
liefern, in Sandbettung verlegen und
anschließen. Rohrgraben mit dem seitlich
lagerndem Material verfüllen. Betonoberfläche
im Bereich der Aufbruchstelle wieder herstellen,
einschl. abreiben und glätten.
0,2 - 1,0m
Menge: 1,000 St

USt %: 19,00
